# Falso techo registrable de placas de escayola. Sistema "PLACO"

- Propiedad del archivo: CYPE Ingenieros S.A.
- Formato: FIEBDC-3/2016
- Programa: Generador de precios de la construcción. CYPE Ingenieros, S.A.
- Fecha: 25/06/2025
- Divisa: EUR
- Costes indirectos: 3 %
- IVA: 21 %

## R Revestimientos y trasdosados

### RT Falsos techos en interiores

#### RTB Registrables, de placas de escayola

**RTB028** m² Falso techo registrable de placas de escayola. Sistema "PLACO".
Falso techo registrable suspendido, Decogips "PLACO", situado a una altura menor de 4 m. Sistema Placo Prima "PLACO", constituido por: ESTRUCTURA: perfilería vista, de acero galvanizado, color blanco, con suela de 15 mm de anchura, comprendiendo perfiles primarios de acero galvanizado, Quick-lock "PLACO", de 3000 mm de longitud y 15x38 mm de sección, perfiles secundarios de acero galvanizado, Quick-lock "PLACO", de 1200 mm de longitud y 15x38 mm de sección y perfiles secundarios de acero galvanizado, Quick-lock "PLACO", de 600 mm de longitud y 15x38 mm de sección, suspendidos del forjado o elemento soporte con varillas y cuelgues; PLACAS: placas de escayola, de superficie granulada, gama Básica modelo Capri "PLACO", de 600x600 mm y 15 mm de espesor. Incluso perfiles angulares Quick-lock "PLACO", fijaciones para el anclaje de los perfiles y accesorios de montaje.
Incluye: Replanteo de los ejes de la trama modular. Nivelación y fijación de los perfiles perimetrales. Replanteo de los perfiles primarios de la trama. Señalización de los puntos de anclaje al forjado o elemento soporte. Nivelación y suspensión de los perfiles primarios y secundarios de la trama. Corte de las placas. Colocación de las placas. Resolución de encuentros y puntos singulares.
Criterio de medición de proyecto: Superficie medida entre paramentos, según documentación gráfica de Proyecto, sin descontar huecos para instalaciones.
Criterio de medición de obra: Se medirá la superficie realmente ejecutada según especificaciones de Proyecto, sin descontar huecos para instalaciones.

| Código | Ud | Descripción | Rendimiento | Precio | Importe |
|---|---|---|---|---|---|
| mt12plp100a | m | Perfil angular de acero galvanizado, Quick-lock "PLACO", color blanco, fabricado mediante laminación en frío, de 3000 mm de longitud, 22x22 mm de sección y 0,5 mm de espesor, para la realización de falsos techos registrables, según UNE-EN 13964. (material) | 0.5 | 1.46 | 0.730 |
| mt12ple100 | Ud | Varilla lisa regulable con gancho "PLACO", de 4 mm de diámetro y 1000 mm de longitud. (material) | 0.83 | 1.82 | 1.511 |
| mt12psg220 | Ud | Fijación compuesta por taco y tornillo 5x27. (material) | 0.83 | 0.06 | 0.050 |
| mt12ple090 | Ud | Pieza de cuelgue rápido Quick-lock "PLACO". (material) | 0.83 | 1.27 | 1.054 |
| mt12plp090f | m | Perfil primario de acero galvanizado Quick-lock "PLACO", color blanco, fabricado mediante laminación en frío, de 3000 mm de longitud y 15x38 mm de sección, para la realización de falsos techos registrables, según UNE-EN 13964. (material) | 0.83 | 2.89 | 2.399 |
| mt12plp090i | m | Perfil secundario de acero galvanizado Quick-lock "PLACO", color blanco, fabricado mediante laminación en frío, de 1200 mm de longitud y 15x38 mm de sección, para la realización de falsos techos registrables, según UNE-EN 13964. (material) | 1.66 | 2.89 | 4.797 |
| mt12plp090l | m | Perfil secundario de acero galvanizado Quick-lock "PLACO", color blanco, fabricado mediante laminación en frío, de 600 mm de longitud y 15x38 mm de sección, para la realización de falsos techos registrables, según UNE-EN 13964. (material) | 0.83 | 2.89 | 2.399 |
| mt12plk040aba | m² | Placa de escayola, de superficie granulada, gama Básica modelo Capri "PLACO", de 600x600 mm y 15 mm de espesor, para colocar sobre perfilería vista con suela de 15 mm de anchura, en falsos techos registrables Decogips, según UNE-EN 14246. (material) | 1.02 | 7.48 | 7.630 |
| mo035 | h | Oficial 1ª escayolista. (mano de obra) | 0.23 | 23.1 | 5.313 |
| mo073 | h | Ayudante escayolista. (mano de obra) | 0.23 | 21.94 | 5.046 |
| % | % | Costes directos complementarios | 2 % | 30.929 | 0.619 |
|  |  | Costes directos |  |  | 31.548 |

Residuos:
- colocación: mt12plp100a; factor de residuo 0.0181652
- colocación: mt12ple090 Pieza de cuelgue rápido Quick-lock "PLACO"; factor de residuo 0.02
- colocación: mt12plp090f; factor de residuo 0.012487
- colocación: mt12plp090i; factor de residuo 0.012487
- colocación: mt12plp090l; factor de residuo 0.012487
- colocación: mt12plk040aba; factor de residuo 0.021

## Recursos

**mt12plp100a** m Perfil angular de acero galvanizado
Datos técnicos: Coste energético 30.991 MJ; Emisión de CO2 0.956 kg; Código LER 17 04 05; Masa del elemento 0.23 kg; Volumen 0.00011 m3
Residuos:
- embalaje: re170203 Plástico. (componente de residuo); rendimiento 0.005 kg; Código LER 17 02 03; Masa del elemento 1 kg; Volumen 0.001667 m3

**mt12ple090** Ud Pieza de cuelgue rápido Quick-lock "PLACO"
Datos técnicos: Coste energético 6.640 MJ; Emisión de CO2 0.291 kg; Código LER 17 04 05; Masa del elemento 0.3 kg; Volumen 0.000143 m3
Residuos:
- embalaje: re170203 Plástico; rendimiento 0.025 kg

**mt12plp090f** m Perfil primario de acero galvanizado Quick-lock "PLACO"
Datos técnicos: Coste energético 31.114 MJ; Emisión de CO2 0.962 kg; Código LER 17 04 05; Masa del elemento 0.23 kg; Volumen 0.00011 m3
Residuos:
- embalaje: re170203 Plástico; rendimiento 0.006 kg

**mt12plp090i** m Perfil secundario de acero galvanizado Quick-lock "PLACO"
Datos técnicos: Coste energético 31.114 MJ; Emisión de CO2 0.962 kg; Código LER 17 04 05; Masa del elemento 0.23 kg; Volumen 0.00011 m3
Residuos:
- embalaje: re170203 Plástico; rendimiento 0.006 kg

**mt12plp090l** m Perfil secundario de acero galvanizado Quick-lock "PLACO"
Datos técnicos: Coste energético 31.114 MJ; Emisión de CO2 0.962 kg; Código LER 17 04 05; Masa del elemento 0.23 kg; Volumen 0.00011 m3
Residuos:
- embalaje: re170203 Plástico; rendimiento 0.006 kg

**mt12plk040aba** m² Placa de escayola
Datos técnicos: Coste energético 42.300 MJ; Emisión de CO2 1.879 kg; Código LER 17 08 02; Masa del elemento 12.4 kg; Volumen 0.0124 m3
Residuos:
- embalaje: re170203 Plástico; rendimiento 0.004 kg
